# Schwarzburg Barrierefreiheit Besucherservice
Angebotsaufforderung (GAEB DA XML 3.2, DA83)
Projekt: SCHW_2.BA
Währung: EUR
Bieterkommentare zugelassen: ja
Auftraggeber: Stiftung Thüringer Schlösser und Gärten,, 07407
Erstellt mit: ASBwin 27.0.0.0, Position 27.0.0.8, 07.07.2026

## Los 018: Schutzsystembauten BAU 031
Datum: 07.07.2026

*Hinweis: Allgemeine Vorbemerkungen*
Das Schloss Schwarzburg befindet sich im Eigentum der Stiftung Thüringer Schlösser und Gärten. Als bedeutendes Einzeldenkmal wird die Schlossanlage ganzjährig von Touristen besucht. Das Schlossensemble gliedert sich in mehrere Baukörper.

Die Baumaßnahme findet im ehemaligen Kapellenflügel des Hauptschlosses statt (siehe Übersichtsplan Schlossanlage). Dieser ist über den Schlosshof erreichbar. Die Öffnungsgröße (Zufahrtsbreite) der Tür in den Kapellenflügel beträgt:
B x H = 1,25 x 3,1 m

Die Zufahrt zum Schlossgelände erfolgt über eine Durchfahrt von Norden. Hinter der Durchfahrt steigt das Gelände unmittelbar an (siehe Plan Zufahrtseinschränkungen)
Die Durchfahrt hat folgende Abmessungen

Breite bis 3,25 m (Engstelle im Bereich Torhaus)
Höhe bis 3,65 m
Steigung in der Durchfahrt ca. 5,5 %
Steigung hinter der Durchfahrt ca. 13 %

Die Durchfahrt ist zugleich ein fußläufiger Zugang für die Besucher und die Zufahrt für die Rettungsfahrzeuge.

Für die Bauzeit werden Flächen für eine zentrale Baustelleneinrichtung für alle Gewerke vorgesehen (siehe Lageplan mit BE). Diese ist als Andienung der Baustelle zu nutzen. Hier werden das Baustellen-WC, Lagerflächen sowie Aufstellflächen für Hebezeuge sowie Schuttcontainer vorgesehen.
Die Zufahrt für die Feuerwehr muss zu allen Zeiten gewährleistet sein, das gilt auch für die Durchfahrt durch die Flächen der Baustelleneinrichtung. Diese Flächen sind im Plan gekennzeichnet und dürfen nicht durch Lagerung von Material o.ä. eingeschränkt werden.

Lage und Erschließung:
Schloss Schwarzburg liegt auf einem Bergrücken (ca. 350 m ü. NN) oberhalb der südthüringischen Gemeinde Schwarzburg in landschaftlich und topografisch markanter Position ca. 15 km südwestlich von Rudolstadt. Die dreiseitig zum Tal der Schwarza abfallenden und intensiv bewaldeten Berghänge umschließen den langgestreckten Schlosskomplex.
Die Straßenführung zur Schlossanlage verläuft durch das Schwarzatal. Das Schwarzatal ist ein tief eingeschnittenes, ca. 53 km langes Kerbtal am Nordrand des Thüringer Schiefergebirges. Es gehört in seiner Gesamtheit zum Naturpark „Thüringer Wald".
Schwarzburg ist über die Landesstraßen L 1113 (Unterköditz-Schwarzburg), L 1112 (Schalkau-Bad Blankenburg) in das Straßenhauptnetz eingebunden. Die Entfernung zur Bundesstraße B 88 (Unterköditz) beträgt ca. 6 km, nach Bad Blankenburg sind es 11 km und nach Rudolstadt ca. 15 km. Die Universitätsstadt Ilmenau und damit auch der Anschluss an die Bundesautobahn A 71 befinden sich in einer Entfernung von ca. 25 km.
Die verkehrliche Erschließung des Schlosses erfolgt ausschließlich über die Schlossstraße. Sie zweigt am Friedrich-Ebert-Platz (ca. 500 m nordwestlich des barocken Hauptgebäudes) von den Landesstraßen L 1112 und L 1113 ab und führt als Sackgasse bis in den Schlosskomplex.

Allgemeine Hinweise zur Bauausführung:
Alle Arbeiten am Einzeldenkmal Schloss Schwarzburg sind mit größter Sorgfalt, Vorsicht und größtmöglicher Schonung der Originalsubstanz durchzuführen. Beschädigungen der Originalsubstanz sind auszuschließen.

Der Auftragnehmer hat darauf zu achten, dass während der Durchführung sämtlicher Arbeiten der Besucherverkehr auf der Anlage unbeeinträchtigt bleibt. Sämtliche Ausführungszeiten und Ausführungsbereiche sind dem AG vorab durch den AN anzumelden, um eine Ausführung bei laufendem Betrieb sicherstellen zu können. Es besteht die Möglichkeit, dass aufgrund von Veranstaltungen des AG Ausführungstermine angepasst werden müssen.

Es ist vorgesehen, die bereits nutzbaren Bereiche des Schlosses im Erdgeschoss, 1. und 2. Obergeschoss von Mai bis September während der Baumaßnahmen in Nutzung zu halten. Diese Bereiche liegen nahe des Berabeitungsbereiches. Dies bedeutet erhöhte Anforderungen an Ordnung, Sauberkeit und Sicherheit auf der Baustelle insbesondere in den Zugangsbereichen.
Aufwendungen für die dafür notwendige Beräumung von Zugangswegen von Material oder Verpackungen werden nicht separat vergütet sondern sind in die Einheitspreise einzukalkulieren.

Insgesamt sind Ordnung und Sauberkeit auf der Baustelle sehr wichtig und werden durch die Bauleitung engmaschig kontrolliert. Sämtliche Fahrten sowie Lieferungen, Ver- und Entsorgungen sind in enger Abstimmung mit dem AG zu planen und durchzuführen.

Das Betreiben von Musikanlagen ist im gesamten Objekt nicht gestattet! Das Rauchen im Gebäude ist mit Androhung des Baustellenverweises nicht gestattet.

Aus Gründen des Brandschutzes ist jede Art von Schweißen, Trennen von Metall, das mit Funkenflug und Hitze verbunden ist, grundsätzlich verboten. Gleiches gilt für Arbeiten, die mit Erschütterungen verbunden sind. Für Bereiche, in denen Schweißarbeiten nicht auszuschließen sind, sind zusätzliche Sicherheitsvorkehrungen (Brandwache o.ä.) zu treffen. diese Arbeiten zählen als Nebenleistung und werden nicht gesondert vergütet.

Sämtliche Arbeiten müssen unter größtmöglicher Staubvermeidung ausgeführt werden. Die Maßnahmen dafür sind mit der Bauleitung abzustimmen. Unnötiger Wassereintrag in die historische Bausubstanz ist zu vermeiden!

Schließzeiten/ Zugänglichkeit:
Vor Arbeitsbeginn (i.d.R. 1 Woche vorab) sind dem Auftraggeber die Anzahl der eingesetzten Arbeiter des Auftragnehmers sowie deren Namen und Telefonnummern und die Kennzeichen von Liefer- und Montagefahrzeugen zu übermitteln.

Ansprechpartner innerhalb der Stiftung Thüringer Schlösser und Gärten:

Stiftung Thüringer Schlösser und Gärten
Schloss Heidecksburg
D-07744 Rudolstadt

Frau Niklas,
Tel. 03672 / 44 71 42
email:
vergabestelle-bau@thueringerschloesser.de

Fotografieren:
Fotografieren ist ausschließlich im Baustellenbereich zu Dokumentationszwecken im Rahmen der beauftragten Maßnahmen gestattet. Bilder die während der Bauarbeiten an Stiftungsobjekten für die Baudoku o.ä. gemacht werden können von den beteiligten Firmen als Referenz genutzt werden können. Erforderlich ist der Vermerk im Bildnachweis, dass die Stiftung Thüringer Schlösser und Gärten Eigentümer ist und der korrekte Name des Objektes.

Werbemaßnahmen:
Auf der gesamten Baustelle sind keine eigenständigen Werbemaßnahmen des AN zulässig. Es wird ein zentrales Bauschild errichtet, auf welchem der AN mit Firmenname erwähnt wird. Hierfür wird eine einmalige Gebühr von 30 EUR netto erhoben.

Vegetationsflächen im Umfeld des Gebäudes:
Im direkten Umfeld des Schlosses gibt es verschiedene angelegte Grünflächen. Diese dürfen durch die Baumaßnahme nicht beeinträchtigt werden.

Restauratorische und Archäologische Begleitmaßnahmen müssen in die Abläufe integriert werden und können zu Arbeitsunterbrechungen führen, welche nicht separat vergütet werden.

*Hinweis: Vorbemerkungen Schutzsystembauten*
Alle Positionen umfassen das Liefern und Einbauen oder Herstellen der beschriebenen Bauteile in Arbeitsschritten entsprechend der Ausführungsplanung des Architekten und der Ausführungszeichnungen des Statikers.

Das Leistungsverzeichnis beinhaltet im wesentlichen:
- die Herstellung und Montage der Schutzkonstruktion

Alle Stahlbauteile sind mit Korrosionsschutz als Grundbeschichtung zu versehen. Die Grundbeschichtung ist in die Positionen einzukalkulieren.

Alle Stahlbauteile sind in der vorgesehenen Fläche innerhalb der Baustelleneinrichtung an der Nordseite anzuliefern und hier platzsparend zwischenzulagern, siehe Plan Baustelleneinrichtung.
Achtung! Innerhalb des Gebäudes sind sämtlicheSchweißarbeiten und Funkenflug verursachende Trenn- und Schleifarbeiten verboten.
Schnittflächen und Löcher sind zu verzinken.

Es gelten die zum Zeitpunkt des Einbaus gültigen Normen und Regelwerke.

*Hinweis: ZTV - Zusätzliche Technische Vertragsbedingungen*
Allgemeine Hinweise / Losspezifische Baubeschreibung

Diese Vorbemerkungen sind ZUSÄTZLICHE TECHNISCHE VERTRAGSBEDINGUNGEN - ZTV.

Bei Widersprüchen zu den ZTV gelten vorrangig die Angaben im Leistungsverzeichnis. Einwände oder Bedenken gegen das vorliegende Leistungsverzeichnis oder einzelne Positionen in technischer Hinsicht sind vom Auftragnehmer vor Abgabe seines Angebotes in schriftlicher Form vorzubringen und zu begründen.

Falls bei Produktangaben ein Leitfabrikat angegeben wird, kann vom Anbieter ein gleichwertiges anderes Produkt eingetragen werden, sofern es die gleichen geforderten Eigenschaften aufweist. Fehlt die Eintragung des Fabrikats oder Herstellers, so gilt das Leitfabrikat im Angebot.

*Hinweis: Übergebene Zeichnungen und Unterlagen*
Folgende Unterlagen sind dem Leistungsverzeichnis beigefügt:

1. Formblätter:
211, 212, 213, 214, 221, 222, 233, 234, 241, 244, 124
Eigenerklärung zum ThürVgG
Hinweisblatt Informationspflicht der Vergabestelle
Vertragsbedingungen+ Auflagen STSG
Formular Referenzabfrage

2. Verdinungsunterlagen:
Leistungsverzeichnis .pdf,
Leistungsverzeichnis .x83

3. Pläne
siehe Planliste

4. Gutachten, weitere Informationen:
Unterlagen Statik:
260313_sta_260313_adc_a_LP4-1NA_Photovoltaik
sta_260331_adc_a_Ergaenzungsseite-PV-Anlage

*Hinweis: Verwendete Einheiten*
In diesem Leistungsverzeichnis verwendete Einheiten:

cm  Zentimeter
cm2  Quadratzentimeter
d  Tag
h  Stunde
Jr  Jahr
kg  Kilogramm
km  Kilometer
km2  Quadratkilometer
kwh  Kilowattstunde
l  Liter
m  Meter
m2  Quadratmeter
m3  Kubikmeter
Mt  Monat
psch  Pauschal
St  Stück
t  Tonne
Wo  Wochen
md  m x Tag
mMt  m x Monat
mWo  m x Woche
m2d  m2 x Tag
m2Mt  m2 x Monat
m2Wo  m2 x Woche
m3d  m3 x Tag
m3Mt  m3 x Monat
m3Wo  m3 x Woche
Sth  Stück x Stunde
Std  Stück x Tag
StMt  Stück x Monat
StWo Stück x Woche
St/M  Stück pro Monat
St/J  Stück pro Jahr

*Hinweis: Objektbesichtigung vor Angebotsabgabe*
Vor Angebotsabgabe wird aufgrund der besonderen örtlichen Bedingungen innerhalb eines Einzeldenkmals eine Vorortbegehung zu Informationszwecken, zu Besonderheiten der Baustelle, zu Lagerplätzen und Zufahrtsmöglichkeiten empfohlen. Die beschränkten Zugänglichkeiten stellen relevante, kostenbeeinflussende Gegebenheiten dar.
Eine Besichtigung der Liegenschaft  z.B. zur Einschätzung von Material-/ Gerätetransporten ist durchgehend möglich. Eine Besichtigung des Schlosses ist nur nach vorheriger Anmeldung bei der Stiftung Thüringer Schlösser und Gärten möglich.

Ansprechpartner für örtliche Begehungen / Besichtigungen:

Stiftung Thüringer Schlösser und Gärten
Schloss Heidecksburg
D-07744 Rudolstadt

Frau Niklas,
Tel. 03372 / 44 71 42
email:
stiftung@thueringerschloesser.de

*Hinweis: Ausführungshinweise, Qualifikation, Haftung, Belange Denkmalschutz*
Das Schloss Schwarzburg  in allen seinen Gebäudeteilen sowie Außenanlagen ist denkmalgeschützt. Es wird daher vorausgesetzt, dass der Auftragnehmer entsprechende Erfahrungen im Umgang mit denkmalgeschützten Objekten vergleichbaren Umfangs vorweisen kann und alle Arbeiten mit entsprechendem Qualitätsanspruch von qualifizierten und geprüften Kräften ausgeführt werden. Die Originalsubstanz des Objektes ist in jedem Fall mit größter Sorgfalt zu behandeln.

Arbeiten an denkmalgeschützten Bauteilen

Da es die besondere Eigenart der Baumaßnahme erfordert, kommen im Sinne des § 14, ThDSchG für die Ausführung nur fachlich geeignete Firmen und Personen in Betracht, die sich für die Ausführung der Maßnahmen nachweislich qualifiziert haben und gewerkespezifische Erfahrungen und vertiefte Kenntnisse im Umgang mit denkmalgeschützten Gebäuden haben.
Der Auftragnehmer versichert:
- nur qualifiziertes Personal einzusetzen
- Kenntnis über die speziellen Vorschriften und einschlägigen DIN-Normen, EN-DIN Normen zu besitzen und über ausreichende Erfahrung zu verfügen.

Die für die Arbeiten erforderlichen  fundierten denkmalpflegerischen Erfahrungen an vergleichbaren Objekten müssen zwingend als Eignungskriterium nachgewiesen werden. Hierfür ist das beigefügte Formblatt zu verwenden. Insbesondere werden abgefragt:
- Arbeiten an historisch wertvollen zu schützenden Bauteilen
- vergleichbare bauliche Leistungen in historische Bausubstanz unter beengten Verhältnissen
- Nachweis der Mitarbeiter, welche die Referenzen ausgeführt haben durch Name und Ausbildung sowie Zuweisung der Referenz

Alle Leistungen sind nur von Fachpersonal mit nachgewiesener Fachkunde und Erfahrungen in der Ausführung an vergleichbarer denkmalgeschützter Bausubstanz auszuführen. Die Leistungen sind mit eigenem Personal auszuführen. Die Fachkunde der Bieter sollte nach folgenden Kriterien geprüft werden:

- Angaben hinsichtlich Fachkunde, Leistungsfähigkeit und Zuverlässigkeit
- nach Art und Umfang vergleichbar ausgeführter Leistungen in den letzten 7 Jahren (Angabe mindestens 3 Referenzobjekte)
- Nachweise von Zertifikaten und Qualifikationen für das eingesetzte Personal
- besondere denkmalrelevante Qualifikationen oder Erfahrungen im ausgeschriebenen Handwerk
- personenbezogene Referenzen, Weiterbildungsnachweise, insbesondere zu traditionellen Handwerkstechniken.

Für den Zeitraum der Ausführung wird als Verantwortlicher vom Auftragnehmer benannt. Dieser Verantwortliche ist Ansprechpartner des Auftragnehmers für notwendige Abstimmungen mit dem Architekten/Auftraggeber. Er muss während der gesamten Dauer der Arbeiten vor Ort/auf der Baustelle per Handy erreichbar sein. Spätestens zum Technisschen Klärungsgespräch vor Auftragserteilung muss der Name und die Qualifikation des Verantwortlichen benannt werden.

Der Auftragnehmer verpflichtet sich, zur Aufsicht aller Arbeiten ständig die gleiche Fachkraft an der Baustelle zu beschäftigen. Ein Wechsel der Aufsichts- Fachkraft darf vom Auftragnehmer nur nach vorheriger Verständigung der Bauleitung und des AG und dem Einverständnis desselben vorgenommen werden.
Der Auftraggeber ist berechtigt, einen Wechsel der Aufsichtsperson zu verlangen, wenn Anweisungen von Seiten des Auftraggebers nicht umgesetzt werden oder Zweifel an der fachlichen Tauglichkeit dieser bestehen, dies jedoch nur nach Absprache aller Beteiligten.
Der Auftragnehmer übernimmt die volle Verantwortung für die ihm übertragenen Arbeiten und für die Güte seiner Werkstoffe.

*Hinweis: Preise*
Der Auftragnehmer bestätigt, dass die aufgeführten Einheitspreise vollständig sind, d.h. die Lohnstundensätze unter Beachtung der preislichen Vorschriften der üblichen Berechnungsmerkmale ermittelt wurden, Materialpreise und Beschaffungskosten enthalten sind sowie Maschinenkosten in Anlehnung an die gültige Baugeräteliste (BGL) erfolgten.
Sämtliche Preise sind Nettopreise in Euro. Die Mehrwertsteuer wird gesondert aufgeführt. Die angebotenen Einheitspreise verstehen sich inklusive aller notwendigen Leistungen und Nebenleistungen
Die Preise verstehen sich, wenn nichts anderes vermerkt ist, für die komplette Arbeit, einschließlich Lieferung sämtlicher erforderlicher Materialien sowie der für die Leistung erforderlichen Baustelleneinrichtung.
Mit den Preisen werden alle Leistungen abgegolten, die nach der Leistungsbeschreibung, den Zusätzlichen Technischen Vertragsbedingungen und der gewerblichen Verkehrssitte zur vertraglichen Leistung gehören.
Alle erforderlichen Geräte, Maschinen, Hilfsmittel sowie Materialien, nicht aufgeführte Kleinteile usw. sind in den Angebotspreisen enthalten.
Nach der gewerblichen Verkehrssitte sind u.a. folgende Leistungen abgegolten:
- Lieferung der einzubauenden Stoffe und Hilfsstoffe, einschl. aller Lade- und
  Transportleistungen;
- Vorhaltung und Unterhaltung von Maschinen, Geräten und der nicht körperlich in
  das Bauwerk eingehenden Stoffe;
- Einbau der gelieferten o. bauseits bereitgestellten Stoffe.
Mit den Lohnstundensätzen sind u.a. abgegolten:
- Erschwerniszulagen
- Tariflohn
- Zuschläge für vom Auftragnehmer zu vertretende Überstunden, Nacht-, Sonn- und
  Feiertagsarbeit
- Entgelt für übliche Wegezeiten
- Lohnnebenkosten (z. B. Auslösung, Fahrgeld, Personaltransportkosten,
  Verpflegungszuschuss, Übernachtungskosten)
- Aufsichtspersonal, sofern nicht gesondert auszuweisen
- Sozialaufwand (Arbeitgeberanteil)
- Gemeinkosten der Baustelle
- allgemeine Geschäftskosten
- vermögensbildende Maßnahmen
- Vorhaltekosten für Werkzeug und Kleingeräte
- Wagnis und Gewinn
Für geleistete Überstunden, Nacht-, Feiertags- und Sonntagsarbeit werden Zuschläge, die der Auftragnehmer seinen Mitarbeitern zu zahlen hat, nur ersetzt, wenn die Leistungen zur Verkürzung des Fertigstellungstermins vom Bauherrn bzw. dessen Beauftragtem (Bauleitung) angeordnet und schriftlich bestätigt werden. Müssen sie zur Einhaltung der vereinbarten Fertigstellungstermine geleistet werden, erfolgt keine Vergütung.
Stundenverrechnungssätze für Baumaschinen, Geräte und Fahrzeuge enthalten sämtliche Aufwendungen, wie
- Kosten für Bedienungspersonal
- Kosten für Verbrauch von Betriebsstoffen und Energie
- Vorhaltung
- Reparaturkosten
Der Verrechnungssatz gilt für das auf der Baustelle befindliche Objekt vom Zeitpunkt des Einsatzes einschl. technologisch bedingter Wartezeiten und notwendiger ständiger Besetzung mit Bedienungspersonal.
Der Auftragnehmer bestätigt, dass die aufgeführten Lohnstundensätze unter Beachtung der preisrechtlichen Vorschriften ermittelt worden sind und die üblichen Berechnungsmerkmale vollständig beinhalten.
Nebenleistungen werden nicht gesondert vergütet und gehören ohne Erwähnung zur vertraglichen Leistung. Im Zweifel gelten zur Abgrenzung von Neben- und Besonderen Leistungen die ATV DIN 18299 ff. (VOB/C).
In die Preise sind grundsätzlich einzubeziehen:
alle Aufwendungen und Kosten, die sich aus der Einhaltung der allgemein für Bauarbeiten sowie für das Gewerk geltenden Unfallverhütungsvorschriften ergeben, soweit sie keine besonderen Leistungen darstellen.
Der Wortlaut des vom Auftraggeber übergebenen Leistungsverzeichnisses ist verbindlich. Das gilt auch dann, wenn der Auftragnehmer selbst nichtbestätigte Nebenangebote abgibt oder Kurzfassungen verwendet sowie für Eventual- oder Alternativpositionen.
Der Einheitspreis des Angebotes ist maßgebend. Das gilt auch dann, wenn das Produkt aus Menge und Einheitspreis fehlerhaft ist (z.B. aufgrund von Rechen- oder Eingabefehler).
Der Auftragnehmer hat die Vereinbarung von Preisen für nicht im Vertrag vorgesehene Leistungen vor der Ausführung anzubieten; versäumt er dies, setzt der Auftraggeber marktübliche Preise nach billigem Ermessen ein, falls es sich um noch nicht beschriebene Leistungen handelt. Sämtliche Leistungen dürfen erst nach Freigabe durch die Bauleitung ausgeführt werden.
Die angebotenen EP sind auf die Dauer der Bauzeit festgeschrieben und erhöhen sich nicht. Etwaige Lohn- und Materialpreisänderungen, sowie etwaige Erhöhungen der gesetzlichen Mehrwertsteuer haben auf die Höhe der Einheitspreise keinen Einfluss und sind mit den EP abgegolten.
Der Auftragnehmer übernimmt die Verpflichtung der Vollständigkeit der angebotenen Leistungen. Leistungen und Nebenleistungen die sich zwangsläufig ergeben, sind im LV berücksichtigt. Nebenleistungen sind vom Auftragnehmer auch dann einzukalkulieren, wenn sie im LV nicht ausdrücklich erwähnt werden.
Die zum Nachweis ausgeschriebenen Arbeitsstunden sind als Höchstsatz zu verstehen und werden nur nach vorheriger Freigabe durch den Bauherrn freigegeben.
Bei Stundenlohnarbeiten müssen die Nachweise enthalten
- Art der ausgeführten Leistung
- Ort und Datum sowie die Dauer der Arbeiten (mit Uhrzeitangabe)
- Anzahl der eingesetzten Arbeitskräfte (Name, Qualifikation)
- Materialverbrauch
- bei Maschinen- und Kfz-Einsatz Angaben zum Typ

*Hinweis: Freistellungserklärung*
Die Freistellungsbescheinigung für die Bauabzugssteuer ist bei Vertragsbeginn vorzulegen und wird Bestandteil des VOB-Vertrages.
Weiterhin soll jeder Rechnung eine Kopie der für die Auftragszeit geltenden Freistellungsbescheinigung beigefügt werden. Sollte diese im Auftragszeitraum ablaufen, muss der Auftragnehmer eine neue gültige Erklärung beifügen.

*Hinweis: Bautagebuch*
Der Auftragnehmer führt ein Bautagebuch, in dem auch die Arbeitszeiten der Nachunternehmer, der Personal-, Geräte- und Materialeinsatz hervorgehen, ebenso Arbeits- und Witterungsbedingungen aufgeführt sind.
Es muss auf Verlangen jederzeit vorgelegt werden können.
Das Bautagebuch ist der Bauleitung unaufgefordert wöchentlich in Kopie zu übergeben. Rechnungslegung ist nur unter Beifügung der Bautagebuchblätter möglich, auf welche sich der Rechnungszeitraum bezieht.
Die Aufwendungen zur Führung des Baustellentagebuches sind in die Einheitspreise des Angebotes einzukalkulieren.

*Hinweis: Schadens- und Unfallverhütung, Versicherung*
Der Auftragnehmer hat für seine Leistungen alle Sicherheitsvorkehrungen zu treffen, um Personal- und Sachschäden abzuwenden. Die Einhaltung der Unfallverhütungsvorschriften der Berufsgenossenschaften und die Bestimmungen des Arbeitsschutzes liegen in der alleinigen Verantwortung des Auftragnehmers.
Für eine vorschriftsmäßige Absicherung von Bearbeitungsbereichen insbesondere gegenüber Dritten ist Sorge zu tragen. Die zum Schutz von Mensch und Objekt entstehenden Erschwernisse, Aufwendungen und Mehraufwendungen gelten als mit dem Einheitspreis abgegolten.
Dem Unternehmer obliegt die Verpflichtung, die Arbeitsstätte nach den geltenden Arbeitsschutz- und Unfallverhütungsvorschriften und nach den allgemein anerkannten sicherheitstechnischen, arbeitsmedizinischen und hygienischen Regeln sowie den sonstigen gesicherten arbeitswissenschaftlichen Erkenntnissen einzurichten und zu betreiben, sowie den in der Arbeitsstätte beschäftigten Arbeitnehmern die Räume und Einrichtungen zur Verfügung zu stellen, die in der Arbeitsstättenverordnung vorgeschrieben sind.
Sollte ein Koordinator für den Sicherheit- und Gesundheitsschutz auf Baustellen nach der Baustellenverordnung beauftragt werden, so bleibt die Verantwortung für die Einhaltung der Sicherheits- und Gesundheitsschutzmaßnahmen allein beim Auftragnehmer.
Alle erforderlichen Aufwendungen zum vorschriftengemäßen Sicherheits- und Gesundheitsschutz sind abzugelten.
Der Auftragnehmer stellt den Bauherrn sowie die örtliche und fachliche Bauleitung ausdrücklich frei von Schadensersatzansprüchen, die er im Zusammenhang mit seinen Leistungen oder Lieferungen zu vertreten hat.
Dem Auftragnehmer obliegt der Schutz seiner Leistungen, auch gegen Wasser-, Frost-, Sturm- und Winterschäden, sowie gegen Beschädigungen, Korrosion und Verschmutzung, Beseitigung von Eis und Schnee, kostenfrei.
Die Verkehrssicherungspflicht obliegt allein dem Unternehmer.
Schutzvorrichtungen zur Gefahrenabwehr sind täglich zu kontrollieren, Mängel sofort zu beseitigen.

Der Auftragnehmer ist verpflichtet, für die Dauer seiner Leistungserbringung aus diesem Vertrag eine Haftpflichtversicherung abzuschließen und zu unterhalten. Der Versicherungsschein ist vor Auftragserteilung dem Auftraggeber vorzulegen.

*Hinweis: Genehmigungen*
Der Auftragnehmer ist verpflichtet, sich die erforderlichen Genehmigungen (z.B. Stellplatz- und Fahrgenehmigungen u.ä.) bei den zuständigen Ämtern, Trägern öffentlicher Belange u.ä. Institutionen einzuholen und sie auf Verlangen des Auftraggebers/bauüberwachenden Architekten vorzulegen. Ev. entstehende Kosten hierfür sind in die Einheitspreise einzukalkulieren.

Bau- und denkmalrechtliche Genehmigungen liegen vor.

*Hinweis: Bauleitung und Abstimmungen*
Das Anordnungsrecht als Vertreter des Bauherrn liegt beim Architekten bzw. dessen Bauleitung. Alle zur Ausführung gelangenden Arbeiten müssen mit dem Architekten oder dessen Bauleitung abgestimmt werden. Diese können zur fachlichen Abstimmung das Th. Landesamt für Denkmalpflege und Archäologie, sowie Sonderfachleute heranziehen. Bei evtl. auftretenden Unstimmigkeiten in Bezug auf Anwendungs- und Verarbeitungshinweise hat der Auftragnehmer die Baubauleitung sofort zu informieren, die darauf eine Entscheidung unter Einschaltung der Fachbehörden trifft.

*Hinweis: Bauabschnitte und Änderungen im LV Text*
Die Einzelbeschreibungen und Zusatzinfos werden Bestandteil der Leistungsbeschreibung.
In den Leistungstexten / Plänen kann die Leistung nach Bauabschnitten getrennt ausgeschrieben bzw. kartiert sein. Die entsprechenden Planungen nehmen Bezug auf diese Systematik. Die Arbeitsweise soll auf die Bauabschnitte bezogen bleiben, die Abrechnung erfolgt immer genauso bauabschnittsbezogen.
Jeder neue Arbeitsgang ist unaufgefordert der Bauleitung anzuzeigen. Die Arbeiten sind nach den neuesten wissenschaftlichen und technischen Erkenntnissen und Verfahrensweisen sowie den gültigen DIN-Normen und den WTA-Richtlinien durchzuführen.
Zeigen sich bei der Ausführung der verschiedenen Arbeiten andere Voraussetzungen, als bisher angenommen, so sind diese bekanntzugeben. Erst nach Zustimmung der Bauleitung dürfen die Arbeiten weitergeführt werden.
Ergeben sich aus Sicht des Auftragnehmers weitere notwendige Arbeiten, so sind diese als Zusatzpositionen aufzuführen und dem Angebot hinzuzufügen (nur EP).
Zusätzliche, nicht im Leistungsverzeichnis vorgesehene Arbeiten dürfen nur nach Maßgabe der allgemeinen Vertragsbestimmungen ausgeführt werden.
Der Auftraggeber behält sich das Recht vor, Mehr- oder Minderleistungen zu den einmal vereinbarten Einzelpreisen zu verlangen.
Der Leistungstext des LV muss in der Urschrift ausgefüllt zurückgegeben werden. Eigene Bezeichnungen oder Bezifferungen sind nicht zulässig.
Die dem LV zugrundegelegten Massen gelten nicht als Bestellgrundlage. Der gesamte Materialbedarf ist gemäß den örtlichen Gegebenheiten zu ermitteln, da sich nach Freilegung einzelner Konstruktionsteile Änderungen in Art und Umfang der geplanten Sanierungsmaßnahmen ergeben können. Die Massen im LV dienen lediglich der Einheitspreisermittlung.
Gemäß Erkenntnisgewinn können Mengenmehrungen entstehen oder Leistungen entfallen.
Mehraufwendungen und Massenüberschreitungen sind im Voraus schriftlich zu begründen und der Bauleitung zu übergeben. Erst nach Prüfung, Zustimmung und Beauftragung durch die Bauleitung dürfen die Arbeiten weitergeführt werden.
Der Auftraggeber behält sich vor, Teilleistungen zu verändern, selbst auszuführen oder gesamte Leistungspositionen aus dem Angebot zu streichen. Dafür erhält der Auftragnehmer keine Ersatzvergütung.
Aufgrund der Besonderheit des Denkmals können sich abweichend von der VOB Leistungsverschiebungen im Rahmen von Mehr-/Mindermengen/Änderungen ergeben.
Die Ausführung der Gesamtleistung ist an die Auskömmlichkeit der zur Verfügung stehenden Mittel gebunden. In einem gemeinsamen Bauanlaufgespräch vor Ort wird der Umfang der auszuführenden Arbeiten festgelegt.
Der Auftragnehmer verpflichtet sich, mit dem Auftraggeber ein kostenloses Rücktrittsrecht wegen Nichtfanzierbarkeit einzelner Leistungen oder der Gesamtmaßnahme abzuschließen, Grundlage bildet die VOB/B §§ 2 und 8.

*Hinweis: VOB*
Die Ausführungen der Teile C und B der VOB in der jeweils gültigen Fassung werden vereinbart.

*Hinweis: Material*
Die Materialkosten verstehen sich einschl. aller Zuschläge, frei Verwendungsstelle. Alle Einheitspreise beinhalten die komplette Leistung nach der Leistungsbeschreibung, einschließlich aller Nebenleistungen, die zur sach- und fachgerechten Durchführung erforderlich sind, sowie inkl. aller Fahrtkosten, Auslösungen und sonstigen Nebenkosten.
Materialpreisentwicklungen, sind in der Kalkulation für die angegebene Ausführungszeit zu berücksichtigen.
Nicht im Angebot erfasste Materialien werden zum ortsüblichen Preis abgerechnet.
Werden vom Auftragnehmer abweichende Produkte angeboten, ist ein Muster einschl. der zugehörigen Datenblätter und Prüfberichte vorzulegen.
Sollte die Gleichwertigkeit zum geforderten Produkt nicht nachgewiesen sein, kann das Angebot nicht gewertet werden.

*Hinweis: Schutzmaßnahmen*
Angrenzende und nicht zu bearbeitende Bauteile sind in geeigneter Form vor Beginn und während der Arbeiten so zu schützen, dass keine Verunreinigungen oder Schäden auftreten können. Ein Staubschutz zu den Räumen außerhalb der Baustelle muss durch den Auftragnehmer gewährleistet werden.
Gleiches gilt für Schutzmaßnahmen, welche an Verarbeitungstechnologien gebunden sind (z.B. Staubschutz, Witterungsschutz, Schutz gegen Niederschlags- und Tauwasser u.dgl.).
Der Auftragnehmer verpflichtet sich, für einen ausreichenden Oberflächen-/Witterungsschutz während der Bauzeit zu sorgen und diesen vor Abnahme nach Abstimmung mit dem Auftraggeber zu beseitigen. In die EP einzukalkulieren sind alle Leistungen, welche unmittelbar (während der täglichen Arbeit) mit dem Schutz vor Witterungseinflüssen zusammenhängen, einschl. tägliches Auf- und Abdecken der zu bearbeitenden Flächen.
Eventuell erforderliche Gerüststellungen sind raum-/und bauteilspezifisch vorzunehmen. Verankerungen sind nur nach Freigabe durch die Bauleitung und den AG zugelassen.

*Hinweis: Musterflächen (falls erforderlich)*
Musterflächen zur Darstellung der verschiedenen Technologien müssen angelegt werden, sofern es laut LV erforderlich ist. Erst nach Abnahme der Musterflächen durch die Bauleitung und den AG kann mit den Maßnahmen begonnen werden.

*Hinweis: Aufmaß und Abrechnung*
Sämtliche Maße sind eigenverantwortlich durch den Auftragnehmer am Bau zu überprüfen. Das Aufmaß erfolgt gemeinsam mit der Bauleitung und wird nur so verbindlich.
Für eine rechtzeitige Terminanmeldung ist der Auftragnehmer verantwortlich.
Für Leistungen, die später nicht mehr quantitativ erfassbar sind, müssen vor der Weiterführung der Arbeiten Zwischenabnahmen sowie ein Aufmaß der Mengen erfolgen.
Die nachträgliche Abrechnung nicht mehr sichtbarer Leistungen kann möglicherweise nicht mehr anerkannt werden.
Rechnungen, auch Teilrechnungen, werden nur mit prüffähigen, durch die Bauleitung bestätigten Aufmaßen entsprechend den Vereinbarungen entgegengenommen. Mengenangaben im Leistungsverzeichnis verstehen sich (soweit nicht anders beschrieben) als Ansichtsflächen.
Es werden nur die tatsächlich verbauten Mengen abgerechnet.
Abschlagszahlungen erfolgen nur zu max. 90 % der tatsächlich erbrachten Leistung.

*Hinweis: Baustrom, Bauwasser und Bautoilette*
Die bauseits vorhandenen Teile der Baustelleneinrichtung befinden sich auf der Schlossanlage Die Baustelleneinrichtung umfasst die Anschlüsse für Baustrom und Wasser. Von hier sind die erforderlichen Anschlüsse per Schlauch bzw. Elektrokabel zur Baustelle zu legen. Dabei ist zu beachten, dass die Leitungswege durch hochwertige Denkmalbereiche führen und dass hier entsprechende Sicherungs- und Schutzmaßnahmen als Nebenleistung dazugehören.
Für die Nutzung Baustrom/Bauwasser wird eine Gebühr von 0,5 % der Schlussrechnungssumme in Abzug gebracht.

*Hinweis: Baustelleneinrichtung, Lager- und Verkehrsflächen*
Ein Baustelleneinrichtungsplan wird vor Beginn der Arbeiten übergeben.
Alle erforderlichen Stell- und Materiallagerflächen müssen innerhalb der Baustelleneinrichtung liegen. Die vom Auftragnehmer zu nutzenden Flächen sind stark eingeschränkt; diese werden gemeinsam mit der Bauleitung und dem AG festgelegt.
Die Gesamtliegenschaft ist öffentlich für Besucher zugänglich. Der direkt am Corps de Logis angrenzende Bereich ist für die Baustelleneinrichtung reserviert

Alle Aufwendungen zur Baustelleneinrichtung sind - wenn nicht anders in den Leistungspositionen beschrieben - in die Einheitspreise des Angebotes einzukalkulieren und damit abgegolten. Zwischenlagerkosten für Baumaterial werden nicht gesondert vergütet.
Bei der Herstellung der BE ist den örtlichen Gegebenheiten Rechnung zu tragen. Das gilt besonders für die Aufstellung geräusch- und platzintensiver Geräte, die so einzuplanen sind, dass sie die Besucher, Nutzer und Anwohner nicht behindern.
Nicht mehr benötigte Teile der BE sind unverzüglich zu entfernen. Nach Abbau der BE sind das dafür benötigte Gelände bzw. die genutzten baulichen Anlagen und Gebäude umgehend in den ursprünglichen Zustand zu versetzen.
Verkehrswege innerhalb des Baugeländes und als Zuwegung zum Gelände sind sorgfältig zu behandeln. Eventuelle Beschädigungen sind sofort anzuzeigen. Kosten zur Schadensregulierung übernimmt der Schadensverursacher selbst.
Desweiteren ist dafür Sorge zu tragen, dass öffentliche Straßen, Wege und Plätze ständig frei zu halten sind.
Sind bei der Ausführung der Arbeiten Verschmutzungen zu erwarten, so gehören  - unbeachtlich der jeweiligen Vergütungsregelung (Nebenleistungen, Besondere Leistungen) - die gewerksüblichen Maßnahmen zur Vermeidung zu den Pflichten des Auftragnehmers, auch wenn diese nicht ausgeschrieben sind. Die Vergütung erfolgt gemäß DIN 18299 ff.
Werden durch Fahrzeuge des Auftragnehmer oder seiner Subunternehmer öffentl. Straßen o. Plätze/Flächen infolge der Bauarbeiten verschmutzt, sind diese unverzüglich im Rahmen der Verkehrssicherheit zu reinigen; diese Arbeit gehört zu den Nebenleistungen.

*Hinweis: Abfallbeseitigung*
Alle Positionen, bei deren Ausführung Schutt u.ä.anfällt, sind so zu kalkulieren, dass Transport zum Container, Transportkosten des Containerfahrzeuges und Kippgebühr im EP enthalten sind.
Die Baustelle ist täglich nach Abschluss der Arbeiten zu säubern und in geordnetem Zustand zu hinterlassen.
Anfallendes Verpackungsmaterial, Verschnitt, Leergebinde, Reste und dgl., sowie anfallender Bauschutt, sind als Eigentum des Auftragnehmers sofort nach den gültigen Umweltschutzbestimmungen zu beseitigen. Die einschlägigen Vorschriften über die Entsorgung von Sonderabfall sind streng einzuhalten.
Farbreste, Reste der Pinselreinigung, Abbeizreste usw. sind nicht in die Entwässerung zu entsorgen! Hierfür ist seitens des Auftragnehmer ein Gebinde im Baustellenbereich bereitzustellen.
Zur Entsorgung von Holzdielen sollen allgemein die Regeln der Altholzverordnung angewendelt werden. Es handelt sich um die Altholzkategorie A II („verleimtes, gestrichenes, beschichtetes, lackiertes oder anderweitig behandeltes Altholz ohne halogenorganische Verbindungen in der Beschichtung und ohne Holzschutzmittel“). Hölzer aus dem Dachstuhl müssen generell nach der Altholzkategorie A IV („mit Holzschutzmitteln behandeltes Altholz, wie Bahnschwellen, Leitungsmasten, Hopfenstangen, Rebpfähle, sowie sonstiges Altholz, das aufgrund seiner Schadstoffbelastung nicht den Altholzkategorien A I, A II oder A III zugeordnet werden kann, ausgenommen PCB-Altholz“) entsorgt werden. Den erforderlichen Regelungen des Arbeitsschutzes ist Rechnung zu tragen.

Jeder Auftragnehmer hat seine Abfälle, Abbruchmassen und Bauschutt selbst zu entsorgen. Die Entsorgung von Abfällen, Abbruchmassen und Bauschutt umfasst die Verwertung entsprechend den Vorschriften und behördlichen Auflagen. Hierbei wird auf die Auflagen des öffentlich-rechtlichen Entsorgungsträgers verwiesen.
Der Entsorgungsnachweis ist auf Verlangen vorzulegen, bei Sonderentsorgung unaufgefordert zu übergeben.
Etwaige Kosten für Sonderentsorgung etc. fallen ebenfalls in die Zuständigkeit des Auftragnehmers. Betreffs der Bauleitung ist eine den Bauvorschriften entsprechende Abstimmung mit dem AG verbindlich. Die Bauleitung ist berechtigt, bei Nichtentsorgung aufgetretene Abfälle nach kurzer Fristsetzung diese auf Kosten des Verursachers zu entsorgen bzw. die Baustelle reinigen zu lassen.

*Hinweis: Beweissicherung*
Vor Aufnahme der Arbeiten ist nach Erfordernis und Angabe der Bauleitung/des Restaurators in einem Beweissicherungsverfahren der Zustand des Baubereiches sowie der angrenzenden Wand- und Fußbodenflächen im Beisein des Vertreters des Auftraggebers und des Auftragnehmers festzuhalten und durch Messung, Fotographien und Niederschrift, die von allen Betroffenen anerkannt sein müssen, zu dokumentieren. Die Dokumentation muss zwingend VOR Beginn der Arbeiten dem Auftraggeber/der Bauleitung übergeben werden.
Beginnt der Auftragnehmer vor einer solchen Beweissicherung mit den Arbeiten und gibt es Streit zum Zustand des Objektes vor Baubeginn, ist der Auftragnehmer für den Zustand im Sinne einer Beweislastumkehr beweisbelastet.
Die Beweissicherung erfolgt als Nebenleistung

*Hinweis: Hinweispflicht und Ausführung*
Der Auftragnehmer hat den bauüberwachenden Architekten auf Unstimmigkeiten oder zu befürchtende Mängel oder Bedenken schriftlich hinzuweisen.
Die Ankündigungspflicht des Auftragnehmers von Mehrkosten ist zu beachten.
Abweichungen von den Ausführungsunterlagen sind nur im Einvernehmen mit dem Auftraggeber zulässig.
Über Arbeiten, die ohne zeichnerische Unterlagen ausgeführt werden, sind vor Beginn derselben vom Auftragnehmer beim Auftraggeber genaue Angaben einzuholen.
Vor Beginn der Arbeiten sind vom Auftragnehmer Werkzeichnungen, Prüfzeugnisse und statische Nachweise, soweit sie gefordert werden, dem Auftraggeber vorzulegen.
Beigefügte Zeichnungen sind keine Ausführungszeichnungen, sondern dienen nur der Einheitspreisbildung.

*Hinweis: Arbeitsabfolge, Termine*
- Errichtung der Stahlkonstruktion und Einbau Seitenschutzsystem August-September 2026
- Einbau Trapezblechdach September - Oktober 2026 Hier soll das Schutzsystem bereits wirksam sein.
- Einbau PV-Anlage - Oktober- November 2026

*Hinweis: Erklärung des Auftragnehmers*
Mit der Angebotsabgabe bestätige ich als Auftragnehmer oder evtl. als Arbeitsgemeinschaft rechtsverbindlich, dass die Einheitspreise so kalkuliert sind, dass die Bestimmungen der Bauaufsicht, der Gerüstordnung, des Arbeitsschutzes, der Unfallverhütungsvorschriften der Berufsgenossenschaften eingehalten werden können.
Ich erkläre, dass vom Auftragnehmer im Zuschlagsfall das geforderte Personal eingesetzt wird, welches mit den oben genannten Vorschriften vertraut ist und auch die Gewähr bieten kann diese umzusetzen.
Ich übernehme rechtsverbindlich die Haftung für alle Schäden, die dem Bauherrn, seinen Beauftragten oder einem sonstigen Dritten infolge Nichtbeachtung der Vorschriften durch mich selbst oder durch meine Erfüllungsgehilfen zugefügt werden.
Der Auftragnehmer bestätigt, dass keine wesentlichen Unklarheiten zur Bauausführung bestehen und die o.g. Vorbemerkungen gelesen und verstanden wurden.

### Titel 10 Baustelleneinrichtung

**10.10 Baustelleneinrichtung Komplettposition**
*** Pauschalposition
Das Einrichten, Vorhalten und Abbauen der Baustelleneinrichtung (BE) für sämtliche in den folgenden Leistungspositionen beschriebenen Arbeiten, einschl. aller für die Arbeiten notwendigen Unterkünfte, Maschinen, Geräte, Werkzeuge, Hebezeuge sowie deren Aufstellflächen u. dgl.
Herstellen der notwendigen Anschlüsse und Leitungen vom bauseits gestellten Strom- und Wasseranschluss.

Die in dem Lageplan eingetragenen Begrenzungen für die BE müssen in jedem Fall eingehalten werden.

Der Anbieter muss seine Baustelleneinrichtung nach den Anforderungen des AG einrichten. Bei der Herstellung der BE ist den örtlichen Gegebenheiten Rechnung zu tragen. Das gilt besonders für die Aufstellung geräusch-, Vibrations- /Rotations- und platzintensiver Geräte. Es handelt sich bei dem Bauobjekt um ein in Nutzung befindliches Grundstück/Gebäude.

Der AN hat alle zur Sicherung der Baustelle erforderlichen Maßnahmen unter eigener Verantwortung zu ergreifen. Er haftet für sämtliche, aus der Unterlassung solcher Maßnahmen dem AG erwachsenen unmittelbaren und mittelbaren Schäden und verpflichtet sich, den AG von allen, gegen diesen etwa erhobenen Ansprüchen, die auf ungenügender Sicherung der Baustelle beruhen, in vollem Umfang freizustellen. Sämtliche in den oben angeführten Vorbemerkungen getroffenen Hinweise/Forderungen gelten ebenso für die Einrichtung/das Betreiben der BE.

Den AG trifft im Verhältnis zu dem AN keinerlei Sicherungspflicht, und zwar unbeschadet der im übrigen vorgehaltenen Bauleistung.

Nach Gesamtfertigstellung ist die Baustelle restlos von Gerüsten, Geräten, Baustoffen, Schutt und Unrat durch Abfuhr oder Umlagerung der Materialien zu säubern. Das Gelände ist in seinen ursprünglichen Zustand zurückzuversetzen (z.B. Pflaster, Wegeflächen o.ä.). Kommt der AN dieser Pflicht nach Aufforderung innerhalb einer angemessenen Frist nicht nach, wird die Säuberung vom AG auf Kosten des AN veranlasst.

Diese Position bezieht sich auf die gesamte Dauer der Bauzeit.
Menge: 1,000 psch
Kostengruppen nach DIN 276-1 2008: 331

### Titel 20 Umklappbares Seitenschutzsystem auf Trapezblechdach / Mauerkrone

**20.10 Aufmaß und Werkplanung Geländersystem**
*** Pauschalposition
- Werk- und Montage -Planung auf Grundlage der
Planunterlagen des AG, der statischen Unterlagen und des örtlichen Aufmaß des AN. bis zur eindeutigen Klärung und Freigabe einschließlich Einarbeitung von Korrekturdurchgängen
Menge: 1,000 psch

**20.20 Geländer als dreiteiliges Schutzsystem inklusive des Klappmechanismus**
dreiteilige Schutzsystem inklusive des Klappmechanismus
wie folgt herstellen:

Schutzsystem bestehend aus
- Geländerpfosten (mit Klappmechanismus): Vertikale Stützen, die im Abstand von maximal 2,50 m bis 3,00 m aufgestellt werden. Sie enthalten das patentierte Klappgelenk sowie eine mechanische Arretierung (z. B. mittels Klappsplint oder Bolzen) zur Fixierung im aufgestellten Zustand.

- Handleiste / Obergurt: Das oberste horizontale Rohr, das auf einer Höhe von mindestens 1.100 mm über der Standfläche verlaufen muss.

- Zwischenleiste / Zwischengurt: Der mittlere Holm zur Reduzierung des Freiraums. Der lichte Abstand zwischen Hand- und Zwischenleiste sowie zum Fußschutz darf laut DIN EN 13374 maximal 470 mm betragen.

- Fußschutz (Bordbrett / Fußleiste): Eine am Boden abschließende Leiste mit einer Höhe von mindestens 150 mm. Sie verhindert das Herabfallen von Werkzeugen oder das Durchrutschen von Personen. (Hinweis: Kann entfallen, wenn das Geländer hinter einer ausreichend hohen Attika von mind. 150 mm steht).
Menge: 48,000 m

**20.30 Eckverbinder, Wandanschlüsse / Endkupplungen:**
Eckverbinder: Variable Winkelkupplungen (90° oder flexibel), um Hand- und Zwischenleisten kraftschlüssig über die Dachecken zu führen.
Menge: 8,000 St

**20.40 Befestigung Seitenschutzsystem auf Mauerkrone**
Befestigung auf der Mauerkrone gem. Statik bzw. Systemvorgaben Hersteller,
Befestigung in bauseits hergestellte Kernbohrungen im Mauerwerk D mind. 15 cm T mind. 40 cm (siehe Anlage pro_260327_adc_b_Begutachtung-MW)
notwendige Verlängerungselemente zur Befestigung der Pfosten in die Kernbohrungen sind in den EP einzukalkulieren.

incl. aller erforderichen Anschlusskomponenten zur sicheren Verankerung des Geländerendes auf der Mauerkrone bzw. a
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Menge: 36,000 m

**20.50 Befestigung Seitenschutzsystem auf Trapezblechdach**
Feste Montage des Geländers als Direktbefestigung

Geländer dauerhaft montiert mittels Spezial-Grundplatten:
Die klappbaren Geländerpfosten werden nicht direkt auf das Blech geschraubt. Einbau durch spezielle Trapezblech-Befestigungsplatten nach Herstellervorgaben. Diese Platten besitzen Bohrlochabstände, die exakt auf das Raster der Obergurte (die Hochsicken/Rippen des Trapezblechs) von z.B. 250 mm, 333 mm oder 420 mm abgestimmt sind.

Die Montage erfolgt ausschließlich auf der Hochsicke: Die Grundplatte wird immer auf dem erhöhten Profil (Obergurt) des Blechs montiert.

Sicherung der Dichtigkeit durch EPDM-Zulagen: Zwischen der Aluminium-Grundplatte und der Hochsicke des Blechs wird ein EPDM-Dichtungsband aufgeklebt zur Verhinderung des Eindringen von Regenwasser an den Bohrlöchern und von Kontaktkorrosion

Verschraubung mit Dünnblech- oder Systemschrauben: Die Fixierung erfolgt mit bauaufsichtlich zugelassenen, selbstbohrenden Edelstahl-Dünnblechschrauben (z.B. 5,5 x 25 mm). Diese formen das Gewinde spanlos im Blech. Die Schrauben besitzen integrierte Dichtscheiben (Neopren/EPDM).

Klapprichtung so anlegen, dass das umgelegte Geländer flach und sauber auf den Obergurten zum Liegen kommt und nicht unkontrolliert kippelt. Die PV-Module dürfen nicht tangiert werden. Dies muss durch die Werkplanung vorab sichergestellt werden.
Menge: 12,000 m

### Titel 30 Ortsfeste Steigleiteranlage zur PV-Wartung

**30.10 Steigleiteranlage zweiholmig**
*** Pauschalposition
Liefern und fachgerechtes Montieren einer ortsfesten, zweiholmigen Steigleiteranlage aus Aluminium / verzinktem Stahl) als sicherer Zugangsweg auf das Dach für Inspektions-, Wartungs- und Reinigungsarbeiten an der Photovoltaikanlage.
Die Ausführung, Bemessung und Montage nach den Vorgaben der DIN 18799-1, DIN EN ISO 14122-4 sowie den geltenden Unfallverhütungsvorschriften (DGUV) zu erfolgen.

Material: Aluminium/ Stahl verzinkt
pulverbeschichtet RAL /NCS dunkel nach Wahl AG

Steigleiterhöhe (H): ca. 4,30 m ab OK Gelände bis OK Dachhaut

Sprossen: Rutschhemmend profiliert (R11/R12), quadratisch, im lichten Abstand von max. 300 mm.
Zubehör & Sicherheitsausstattung (inklusive):
Zugangssperre: Abschließbare Übersteigsperre / Leiterbarriere am Einstieg unten zur Sicherung gegen unbefugtes Besteigen.

Ausstiegsvorrichtung: Beidseitig verlängerte Holmenden (ca. 1.100 mm über Ausstiegsebene) mit integrierter selbstschließender Sicherheitstür (Sicherungstor) gemäß DIN EN ISO 14122-4.
Befestigung:
Wandhalter: Starre Wandanker im Abstand von max. 2,00 m, passend für den vorhandenen Untergrund (Mauerwerk) inkl. zugelassener Schwerlastdübel.
Dachanschluss: Tritt- und Überstiegsplattform mit rutschhemmendem Belag (Gitterrost) zur sicheren Überbrückung der Attika/Dachkante auf die Dachfläche.
inklusive aller Befestigungen, Dübel und Systemkomponenten.
Menge: 1,000 psch

**30.20 selbstschließende Tür**
selbstschließende Tür
Ausführung Stahl feuerverzinkt
liefern und montieren
Menge: 1,000 St

**30.30 Kennzeichnungsschilder**
Kennzeichnungsschilder nach ASR, zum Anschrauben
liefern und montieren
Menge: 1,000 St

### Titel 40 Dokumentation und Stundenlohnarbeiten

*Hinweis: STUNDENLOHNARBEITEN*
Sämtliche nachfolgend vorgesehenen Stundenlohnarbeiten dürfen nur auf Anweisung der Bauleitung erfolgen.

Der Verrechnungssatz umfaßt sämtliche Aufwendungen, insbesondere, den tatsächlichen Lohn einschl. Zuschläge und Nebenkosten.

Stundenlohnnachweise sind dem bauüberwachenden Architekten arbeitstäglich in zweifacher Ausfertigung zur Bestätigung vorzulegen. Diese müssen enthalten:

- das Datum
- die Bezeichnung der Baustelle
- die Bezeichnung des Ausführungsortes innerhalb der Baustelle
- die Art der Leistung
- die Namen der AK und deren Berufs- bzw. Gehaltsgruppe
- die geleisteten Arbeitsstunden je AK
- die Gerätekenngrößen

**40.10 Maßnahmedokumentation 2-fach**
*** Pauschalposition
Zusammenstellung einer Maßnahmendokumentation (Text, Foto und Kartierung, Fotos mit Vor-, Zwischen- und Endzustand) 2-fach.

Die durchgeführten Arbeiten sind unter Angabe der eingesetzten Materialien, deren Rezepturen und den technischen Merkblättern zu dokumentieren und nachvollziehbar zu beschreiben. Im EP enthalten ist die Erstellung der gesamten Dokumentation der Maßnahmen in:
- Textform sowie fotografisch und zeichnerisch dokumentiert inkl. aller Materialkosten in 2-facher Ausfertigung
- einer digitalen Version der Dokumentation im PDF-Format
- alle Fotos als JPG o. TIF.

Alle Produktdatenblätter müssen der jeweiligen Positionsnummer zugeordnet werden und das genau verwendete Produkt kennzeichnen.
Menge: 1,000 psch
Kostengruppen nach DIN 276-1 2008: 331

**40.20 Stundenlohn Vorarbeiter**
Für evtl. erforderliche Arbeiten, die nicht im
Leistungsverzeichnis erfaßt sind und gegen Nachweis
zur Ausführung kommen, werden berechnet für:
Vorarbeiter
Menge: 5,000 h
Kostengruppen nach DIN 276-1 2008: 331

**40.30 Stundenlohn Facharbeiter**
Für evtl. erforderliche Arbeiten, die nicht im
Leistungsverzeichnis erfaßt sind und gegen Nachweis
zur Ausführung kommen, werden berechnet für:
Facharbeiter
Menge: 5,000 h
Kostengruppen nach DIN 276-1 2008: 331

**40.40 Stundenlohn Helfer**
Für evtl. erforderliche Arbeiten, die nicht im
Leistungsverzeichnis erfaßt sind und gegen Nachweis
zur Ausführung kommen, werden berechnet für:
Helfer
Menge: 5,000 h
Kostengruppen nach DIN 276-1 2008: 331
